# Muster-Leistungsbeschreibung
Leistungsbeschreibung (GAEB 90, DA81)
Währung: EUR

## TC FLOOR WDD AS
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Korund- und/oder Diamantschleifen von Altbeschichtungen**
Untergrundvorbehandlung der vorhandenen,
festhaftenden Altbeschichtung durch Schleifen
mittels Tellerschleifmaschine mit geeignetem
Schleifwerkzeug (z. B. Korund- und/oder
Diamantschleifmittel) zur Erzielung eines sauberen
und tragfähigen Untergrundes, frei von
haftungsmindernden Schichten. Mittels
Industriestaubsauger ist der Untergrund staubfrei
herzustellen. Der Untergrund muss nach der
Untergrundvorbehandlung die geforderten Werte aus
den technischen Unterlagen des nachfolgenden
Beschichtungssystems aufweisen und zur
Beschichtung geeignet sein.
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Schutzmaßnahmen, Geräte abdecken**
Schutzmaßnahmen: Maschinen, Geräte,
Lagergüter und angrenzende Bauteile
abdecken. Bau von Absperrungen.
Einheit: h

**00001.0007 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0008 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0009 Grundierung mit einem wässrigen, pigm. 2K EP Bindemittel (CC)**
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0010 Egalisieren mit einem gefüllten, wässrigen, 2K EP-Bindemittel (0,5 kg BM)**
*** Bedarfsposition ohne GB
Beschichten der vorbereiteten Flächen,
nach klebfreiem Erhärten der
vorangegangenen Schicht, mit einem
Fließspachtel bestehend aus 1 Gewichtsteil
Remmers Epoxy 4000 seidenglänzend, einem
wasseremulgierbaren, geruchsarmen,
pigmentierten, zweikomponentigen Epoxydharz
und bis zu 1 Gewichtsteile Remmers Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Verbrauch:
mind. 0,5 kg/m² Remmers Epoxy BS 4000 <6320-6323>
ca. 0,5 kg/m² Remmers Selectmix SBL DF <6751>
sowie 0,05 l Wasser (bis 10% bez. auf Bindemittel)
Einheit: m2

**00001.0011 Egalisieren mit einem gefüllten, wässrigen, 2K EP-Bindemittel (1 mm)**
*** Wahlposition ZZ 000.1
Beschichten der vorbereiteten Flächen,
nach klebfreiem Erhärten der
vorangegangenen Schicht, mit einem
Fließspachtel bestehend aus 1 Gewichtsteil
Epoxy 4000 seidenglänzend, einem
wasseremulgierbaren, geruchsarmen,
pigmentierten, zweikomponentigen Epoxydharz
und bis zu 1,5 Gewichtsteile  Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
je mm Schichtstärke:
mind. 1,0 kg/m²  Epoxy BS 4000 <6320-6324>
ca. 1,0  kg/m²  SelectMix SBL DF <6751>
evtl. ca. bis zu 10 % Wasser (bezogen auf BM-Menge)
Einheit: m2

**00001.0012 Egalisieren mit einem gefüllten, wässrigen, 2K EP-Bindemittel (2 mm))**
*** Wahlposition ZZ 000.2
Beschichten der vorbereiteten Flächen,
nach klebfreiem Erhärten der
vorangegangenen Schicht, mit einem
Fließspachtel bestehend aus 1 Gewichtsteil
Remmers Epoxy 4000 seidenglänzend, einem
wasseremulgierbaren, geruchsarmen,
pigmentierten, zweikomponentigen Epoxydharz
und bis zu 1,5 Gewichtsteile Remmers Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
Verbrauch für ca. 2,00 mm Schichtstärke:
ca. 1,60 kg/m² Remmers Epoxy BS 4000 <6320>
ca. 2,40 kg/m² Remmers SelectMix SBL DF <6751>
evtl. ca. bis zu 10 % Wasser (bezogen auf BM-Menge)
Einheit: m2

**00001.0013 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00001.0014 Epoxy Conductive LE**
Aufbringen einer leitfähigen
Zwischenschicht, nach klebfreiem
Erhärten der vorangegangenen Schicht
jedoch innerhalb von 48 Std., aus Remmers
Epoxy Conductive, einem wasseremulgierbaren,
gefüllten, elektrisch leitfähigen,
zweikomponentigen Epoxydharz. Das
Material wird in geeigneter Weise, z. B.
mit einem Gummischieber gleichmäßig auf
der Fläche verteilt und sofort im Anschluss
mit einem Farbroller sorgfältig nachgerollt.

Es wird empfohlen, nachdem klebfreien Erhärten ein
Leitfähigkeitsmessprotokoll unter Angabe der
Temperatur und rel. Luftfeuchtigkeit anzufertigen.

Verbrauch:
mind. 0,150 kg/m² Remmers Conductive LE <6701>
Einheit: m2

**00001.0015 Epoxy BS 3000 AS als ableitfähige Versiegelung**
Versiegeln der vorbereiteten Flächen,
nach klebfreiem Erhärten der
vorangegangenen Schicht, mit  BS
3000 AS, einem wasseremulgierbaren,
geruchsarmen, pigmentierten,
leitfähigen, zweikomponentigen
Epoxydharz. Das Material wird in
geeigneter Weise, z. B. mit einem
gezahnten Gummischieber auf der Fläche
verteilt und sofort im Anschluss mit
einem Farbroller gleichmäßig
nachgerollt. Auf eine ausreichende
Luftventilation ist zu achten!

Verbrauch:
0,20 - 0,30 kg/m²  Epoxy BS 3000 AS
(Farbton nach Wahl bzw. Anfrage des AG)<6394>
Einheit: m2
